# Lieferung von Spannklemmen
Angebotsaufforderung (GAEB DA XML 3.2, DA83)
Projekt: 2027_SKL
Währung: EUR
Auftraggeber: Dresdner Verkehrsbetriebe AG, Trachenberger Straße 40, 01129 Dresden, D
Erstellt mit: GXML Toolbox V3.3 R20230829, iTWO_64 V25.0.558, 10.09.2026

## 2026-00236_01 Lieferung von Spannklemmen
Datum: 10.09.2026

### Bereich 1 Lieferung von Spannklemmen

#### Abschnitt 1.1 Lieferung von Spannklemmen

**1.1.10 Spannklemmen Skl 12 mit Beschichtung**
Spannklemme Skl 12 mit Beschichtung

- Spezifikation für Beschichtung :
Die Oberflächen der metallischen Bauteile des Schienenbefestigungssystems müssen mit einer galvanischen Zink-Nickel-Beschichtung und einer abschließenden Versiegelung gegen Korrosion geschützt werden. Die Beschichtung muss den dynamischen und mechanischen Beanspruchungen durch eine hohe Haftzugfestigkeit und der Funktion einer kathodischen Fernwirkung gerecht werden.
- Nachfolgende Eigenschaften muss die Beschichtung nach- weislich erfüllen:
Salzsprühnebeltest (EN ISO 9227)
Der Salzsprühnebeltest dient zum Nachweise der Korrosions- beständigkeit in feuchter, chloridhaltiger Umgebungsatmosphäre, vergleichbar mit Meersalzatmosphäre.
Eine Grundmetallkorrosion (Rotrost) darf erst nach >700 h Salzsprühtest (EN ISO 9227) sichtbar werden. Der Test ist jeweils an einer Komponente durchzuführen.
Im Vorfeld zu den vorgenannten Korrosionsprüfungen muss die Beschichtung der Spannklemmen gemäß DIN EN ISO 20567-1 mit einem Hartgussgranulat beschossen werden.
Zu den entsprechenden Nachweisen der Korrosionsbeständigkeit der Beschichtung müssen zu beiden Tests qualifizierte Prüf- unterlagen (z.B. von Prüfinstitute, Universitäten) auf Verlangen vorgelegt werden.
- Die Fertigungs-, Füge-, und Oberflächenbehandlungsverfahren müssen so durchgeführt werden, dass Schädigungen durch verzögerten wasserstoffinduzierten Sprödbruch mit hoher Sicherheit ausgeschlossen werden.
Die hierzu erforderlichen Maßnahmen sind entsprechend dem Stand der Technik festzuschreiben und Nachweise der Prüfungen müssen auf Verlangen vorgelegt werden.
- Nennsteifigkeit cstat  gemäß DBS 918 235 = 60 kN/mm
- Fertigung, Qualifikation / Qualitätssicherung, Prüfverfahren und Abnahme nach DBS 918 127  "Spannelemente aus Federstahl - Spannklemmen, Spannclips, Spannbügel" Ausgabe Juni 2010.
Übergabe Abnahmeprüfzeugnis 3.1 nach DIN EN 10204 je Charge einschl. Unterlagen der Qualitätssicherung entsprechend DBS 918 127 Tabelle 2.
Menge: 8448,000 St
